# Erneuerung von Beschilderung 2026-2028
Angebotsaufforderung (GAEB 90, DA83)
Vergabenummer: 04-24-4011
DV-Nummer: 04-24-40
Eröffnung: 09.07.26 10:00
Ende der Zuschlagsfrist: 10.08.26
Währung: EUR
Auftraggeber: Autobahn GmbH des Bundes

## Erneuerung von Beschilderung 2026-2028
Datum: 03.06.26

*Hinweis*
Für Kragarme, seitl. Beschilderung und Klein
VZ/Abdecker Überkopf wird je Standort ein Stück
Verkehrsicherung vergütet. An VZB die über die gesamte
Richtungsfahrbahn montiert sind, wird je Standort je
Hälfte des VZ ein Stück Verkehrssicherung vergütet.

### Abschnitt 00 AN- UND ABFAHRTSPAUSCHALE

#### Unterabschnitt 00.00 AN- UND ABFAHRTEN

**00.00.0001 AM Heiligenroth/Estp. Ammerich An u. Abfahrten**
An u. Abfahrten,
Pauschale für An u. Abfahrtskosten nach Aufforderung
durch die Autobahnmeisterei.
Menge: 65,000 St

**00.00.0002 AM Mendig An u. Abfahrten**
Grundtext wie OZ (Pos.) 00.00.0001 jedoch
für den Bereich der AM Mendig.
Menge: 5,000 St

**00.00.0003 AM Kaisersesch An u. Abfahrten**
Grundtext wie OZ (Pos.) 00.00.0001 jedoch
für den Bereich der AM Kaisersesch.
Menge: 35,000 St

**00.00.0004 AM Wittlich An u. Abfahrten**
Grundtext wie OZ (Pos.) 00.00.0001 jedoch
für den Bereich der AM Wittlich.
Menge: 30,000 St

**00.00.0005 AM Schweich An u. Abfahrten**
Grundtext wie OZ (Pos.) 00.00.0001 jedoch
für den Bereich der AM Schweich.
Menge: 40,000 St

**00.00.0006 AM Prüm An u. Abfahrten**
Grundtext wie OZ (Pos.) 00.00.0001 jedoch
für den Bereich der AM Prüm.
Menge: 75,000 St

**00.00.0007 AM Emmelshausen An u. Abfahrten**
Grundtext wie OZ (Pos.) 00.00.0001 jedoch
für den Bereich der AM Emmelshausen.
Menge: 10,000 St

**00.00.0008 AM Gau-Bickelheim An u. Abfahrten**
Grundtext wie OZ (Pos.) 00.00.0001 jedoch
für den Bereich der AM Gau-Bickelheim
Menge: 75,000 St

**00.00.0009 AM Wattenheim An u. Abfahrten**
Grundtext wie OZ (Pos.) 00.00.0001 jedoch
für den Bereich der AM Wattenheim.
Menge: 10,000 St

### Abschnitt 01 VERKEHRSSICHERUNG

#### Unterabschnitt 01.00 Tagesbaustelle k. Dauer

**01.00.0001 Verk.sich. kürzerer Dauer durchf.*stat. Arbeitsst. B. Tageslicht**
Verkehrssicherung an Arbeitsstellen von kürzerer Dauer
aufstellen, beseitigen, vorhalten, warten und betreiben. Vorübergehende Sicherungsmaßnahmen durchführen.
Nach Musterplan 'D III/AS-1'
Für stationäre Arbeitsstellen mit Warnschwellen in den
Ästen der Anschlußstellen, Autobahnkreuzen und
Dreiecken.
Für die Demontage und Erneuerung der Beschilderung
Bei Tageslicht.
Die ASR A5.2 ist zu beachten, die Verkehrssicherung ist
der Örtlichkeit anzupassen.

Die Vergütung (1 Stück)erfolgt jeweils einmal für das
Demarkieren bzw. einmal für das Markieren einer
Sperrfläche.
Menge: 15,000 St

**01.00.0002 Verk.sich. kürzerer Dauer durchf.*stat. Arbeitsst. B. Tageslicht**
Verkehrssicherung an Arbeitsstellen von kürzerer Dauer
aufstellen, beseitigen, vorhalten, warten und betreiben. Vorübergehende Sicherungsmaßnahmen durchführen.
Nach Musterplan 'D III/AS-2'
Für stationäre Arbeitsstellen mit Warnschwellen in den
Ästen der Anschlußstellen, Autobahnkreuzen und
Dreiecken.
Für die Demontage und Erneuerung der Beschilderung
Bei Tageslicht.
Die ASR A5.2 ist zu beachten, die Verkehrssicherung ist
der Örtlichkeit anzupassen.

Die Vergütung (1 Stück)erfolgt jeweils einmal für das
Demarkieren bzw. einmal für das Markieren einer
Sperrfläche.
Menge: 25,000 St

**01.00.0003 Verk.sich. kürzerer Dauer durchf.**
Sperrung von Anschlußstellen gem. RSA 21 Bild vor D-2
bzw. nach D-3 für Demontage und Erneuerung der
Beschilderung.
Vergütung erfolgt pro Stück Anschlußstelle je
Fahrtrichtung.
Menge: 2,000 St

**01.00.0004 Verk.sich. kürzerer Dauer durchf.*stat. Arbeitsst. bei Tageslicht**
StL-Nr. 22110513590100100
Verkehrssicherung an Arbeitsstellen von kürzerer Dauer
betriebsfertig aufbauen, vorhalten, warten, instand
setzen, betreiben und abbauen. Vorübergehende Verkehrssicherungsmaßnahmen durchführen.
Nach RSA, Regelplan 'Musterplan D III/1r unter
Berücksichtigung der ASR A5.2 (siehe Anlage)'
Für stationäre Arbeitsstelle.
Bei Tageslicht.
Menge: 460,000 St
Zuordnung: 105

**01.00.0005 Verk.sich. kürzerer Dauer durchf.*stat. Arbeitsst. bei Tageslicht**
StL-Nr. 22110513590100100
Verkehrssicherung an Arbeitsstellen von kürzerer Dauer
betriebsfertig aufbauen, vorhalten, warten, instand
setzen, betreiben und abbauen. Vorübergehende Verkehrssicherungsmaßnahmen durchführen.
Nach RSA, Regelplan 'Musterplan D III/1l unter
Berücksichtigung der ASR A5.2 (siehe Anlage)'
Für stationäre Arbeitsstelle.
Bei Tageslicht.
Menge: 50,000 St
Zuordnung: 105

**01.00.0006 Verk.sich. kürzerer Dauer durchf.*stat. Arbeitsst. bei Tageslicht**
StL-Nr. 22110513590100100
Verkehrssicherung an Arbeitsstellen von kürzerer Dauer
betriebsfertig aufbauen, vorhalten, warten, instand
setzen, betreiben und abbauen. Vorübergehende Verkehrssicherungsmaßnahmen durchführen.
Nach RSA, Regelplan 'Musterplan D III/2 unter
Berücksichtigung der ASR A5.2 (siehe Anlage)'
Für stationäre Arbeitsstelle.
Bei Tageslicht.
Menge: 2,000 St
Zuordnung: 105

**01.00.0007 Verk.sich. kürzerer Dauer durchf.*stat. Arbeitsst. bei Tageslicht**
StL-Nr. 22110513590100100
Verkehrssicherung an Arbeitsstellen von kürzerer Dauer
betriebsfertig aufbauen, vorhalten, warten, instand
setzen, betreiben und abbauen. Vorübergehende Verkehrssicherungsmaßnahmen durchführen.
Nach RSA, Regelplan 'Musterplan D III/3 unter
Berücksichtigung der ASR A5.2 (siehe Anlage)'
Für stationäre Arbeitsstelle.
Bei Tageslicht.
Menge: 2,000 St
Zuordnung: 105

**01.00.0008 Verk.sich. kürzerer Dauer durchf.*stat. Arbeitsst. bei Tageslicht**
StL-Nr. 22110513590100100
Verkehrssicherung an Arbeitsstellen von kürzerer Dauer
betriebsfertig aufbauen, vorhalten, warten, instand
setzen, betreiben und abbauen. Vorübergehende Verkehrssicherungsmaßnahmen durchführen.
Nach RSA, Regelplan 'Musterplan D III/4 unter
Berücksichtigung der ASR A5.2 (siehe Anlage)'
Für stationäre Arbeitsstelle.
Bei Tageslicht.
Menge: 2,000 St
Zuordnung: 105

**01.00.0009 Verk.sich. kürzerer Dauer durchf.*stat. Arbeitsst. bei Tageslicht**
StL-Nr. 22110513590100100
Verkehrssicherung an Arbeitsstellen von kürzerer Dauer
betriebsfertig aufbauen, vorhalten, warten, instand
setzen, betreiben und abbauen. Vorübergehende Verkehrssicherungsmaßnahmen durchführen.
Nach RSA, Regelplan 'Musterplan D III/2+1 unter
Berücksichtigung der ASR A5.2 (siehe Anlage)'
Für stationäre Arbeitsstelle.
Bei Tageslicht.
Menge: 10,000 St
Zuordnung: 105

**01.00.0010 Verk.sich. kürzerer Dauer durchf.*stat. Arbeitsst. bei Tageslicht**
StL-Nr. 22110513590100100
Verkehrssicherung an Arbeitsstellen von kürzerer Dauer
betriebsfertig aufbauen, vorhalten, warten, instand
setzen, betreiben und abbauen. Vorübergehende Verkehrssicherungsmaßnahmen durchführen.
Nach RSA, Regelplan 'Musterplan D III/2+1 m unter
Berücksichtigung der ASR A5.2 (siehe Anlage)'
Für stationäre Arbeitsstelle.
Bei Tageslicht.
Menge: 10,000 St
Zuordnung: 105

**01.00.0011 Verk.sich. kürzerer Dauer durchf.*stat. Arbeitsst. bei Tageslicht**
StL-Nr. 22110513590100100
Verkehrssicherung an Arbeitsstellen von kürzerer Dauer
betriebsfertig aufbauen, vorhalten, warten, instand
setzen, betreiben und abbauen. Vorübergehende Verkehrssicherungsmaßnahmen durchführen.
Nach RSA, Regelplan 'Musterplan D III/2+1 r unter
Berücksichtigung der ASR A5.2 (siehe Anlage)'
Für stationäre Arbeitsstelle.
Bei Tageslicht.
Menge: 10,000 St
Zuordnung: 105

**01.00.0012 Verk.sich. kürzerer Dauer durchf.**
Sperrung von Teilbereichen auf bewirtschafteten
Rastanlagen für die Demontage und Erneuerung der
Beschilderung.
Vergütung erfolgt je Rastanlage einmalig unabhängig von
der Anzahl der Teilsperrungen.
Menge: 5,000 St

**01.00.0013 Verk.sich. kürzerer Dauer durchf.**
Sperrung von unbewirtschafteten Parkplätzen für die
Demontage und Erneuerung der Beschilderung, inkl. dem
kontaktfreiem Auskreuzen der Wegweiser.
Vergütung erfolgt pro Stück Parkplatz.
Menge: 5,000 St

**01.00.0014 Verk.sich. kürzerer Dauer durchf.*stat. Arbeitsst. bei Tageslicht**
StL-Nr. 22110513590100100
Verkehrssicherung an Arbeitsstellen von kürzerer Dauer
betriebsfertig aufbauen, vorhalten, warten, instand
setzen, betreiben und abbauen. Vorübergehende Verkehrssicherungsmaßnahmen durchführen.
Nach RSA, Regelplan 'Musterplan C I/5 unter
Berücksichtigung der ASR A5.2 (siehe Anlage)'
Für stationäre Arbeitsstelle.
Bei Tageslicht.
Menge: 5,000 St
Zuordnung: 105

#### Unterabschnitt 01.01 Nachtbaustelle k. Dauer

**01.01.0001 Verk.sich. kürzerer Dauer durchf.*stat. Arbeitsst. bei Dunkelheit**
StL-Nr. 22110513590100200
Verkehrssicherung an Arbeitsstellen von kürzerer Dauer
betriebsfertig aufbauen, vorhalten, warten, instand
setzen, betreiben und abbauen. Vorübergehende Verkehrssicherungsmaßnahmen durchführen.
Nach RSA, Regelplan 'Musterplan D IV/1r unter
Berücksichtigung der ASR A5.2 (siehe Anlage)'
Für stationäre Arbeitsstelle.
Bei Dunkelheit.
Menge: 10,000 St
Zuordnung: 105

**01.01.0002 Verk.sich. kürzerer Dauer durchf.*stat. Arbeitsst. bei Dunkelheit**
StL-Nr. 22110513590100200
Verkehrssicherung an Arbeitsstellen von kürzerer Dauer
betriebsfertig aufbauen, vorhalten, warten, instand
setzen, betreiben und abbauen. Vorübergehende Verkehrssicherungsmaßnahmen durchführen.
Nach RSA, Regelplan 'Musterplan D IV/1l unter
Berücksichtigung der ASR A5.2 (siehe Anlage)'
Für stationäre Arbeitsstelle.
Bei Dunkelheit.
Menge: 10,000 St
Zuordnung: 105

**01.01.0003 Verk.sich. kürzerer Dauer durchf.*stat. Arbeitsst. bei Dunkelheit**
StL-Nr. 22110513590100200
Verkehrssicherung an Arbeitsstellen von kürzerer Dauer
betriebsfertig aufbauen, vorhalten, warten, instand
setzen, betreiben und abbauen. Vorübergehende Verkehrssicherungsmaßnahmen durchführen.
Nach RSA, Regelplan 'Musterplan D IV/2 unter
Berücksichtigung der ASR A5.2 (siehe Anlage)'
Für stationäre Arbeitsstelle.
Bei Dunkelheit.
Menge: 2,000 St
Zuordnung: 105

**01.01.0004 Verk.sich. kürzerer Dauer durchf.*stat. Arbeitsst. bei Dunkelheit**
StL-Nr. 22110513590100200
Verkehrssicherung an Arbeitsstellen von kürzerer Dauer
betriebsfertig aufbauen, vorhalten, warten, instand
setzen, betreiben und abbauen. Vorübergehende Verkehrssicherungsmaßnahmen durchführen.
Nach RSA, Regelplan 'Musterplan D IV/3 unter
Berücksichtigung der ASR A5.2 (siehe Anlage)'
Für stationäre Arbeitsstelle.
Bei Dunkelheit.
Menge: 2,000 St
Zuordnung: 105

#### Unterabschnitt 01.02 Warneinrichtung

**01.02.0001 Zusätzlicher Vorwarntafel**
Zusätzliche Vorwarntafel stellen.

Vergütet wird ein Stück Vorwarntafel je Tag.
Menge: 5,000 St

### Abschnitt 02 DEMONTIEREN

#### Unterabschnitt 02.00 Verkehrsschild demontieren

**02.00.0001 Verkehrsschild abbauen Größe bis 1,1 m2*Aufst.vb.Bef.abb. Fund.ges.vergütet*neben d. Fahrbahn Stoffe d.Verw.zuf*Geeig.Boden verf.**
StL-Nr. 22113001110022122
Verkehrsschild ggf. mit Aufstellvorrichtung abbauen.
Schildgröße bis 1,1 m2.
Aufstellvorrichtung verbleibt. Befestigung  abbauen.
Fundament entfernen, wird gesondert vergütet.
Schild neben der Fahrbahn.
Abgebaute Stoffe nach Wahl des AN verwerten.
Fundamentlöcher mit geeignetem Boden des AN verfüllen
und verdichten.
Menge: 15,000 St
Zuordnung: 130

**02.00.0002 Verkehrsschild abbauen Gr.>1,1 b.5 m2*Aufst.vb.Bef.abb. Fund.ges.vergütet*neben d. Fahrbahn Stoffe d.Verw.zuf*Geeig.Boden verf.**
StL-Nr. 22113001120022122
Verkehrsschild ggf. mit Aufstellvorrichtung abbauen.
Schildgröße über 1,1 m2 bis 5 m2.
Aufstellvorrichtung verbleibt. Befestigung  abbauen.
Fundament entfernen, wird gesondert vergütet.
Schild neben der Fahrbahn.
Abgebaute Stoffe nach Wahl des AN verwerten.
Fundamentlöcher mit geeignetem Boden des AN verfüllen
und verdichten.
Menge: 100,000 St
Zuordnung: 130

**02.00.0003 Verkehrsschild abbauen Gr.>5 bis 10 m2*Aufst.vb.Bef.abb. Fund.ges.vergütet*neben d. Fahrbahn Stoffe d.Verw.zuf**
StL-Nr. 22113001130022120
Verkehrsschild ggf. mit Aufstellvorrichtung abbauen.
Schildgröße über 5 m2 bis 10 m2.
Aufstellvorrichtung verbleibt. Befestigung  abbauen.
Fundament entfernen, wird gesondert vergütet.
Schild neben der Fahrbahn.
Abgebaute Stoffe nach Wahl des AN verwerten.
Menge: 60,000 St
- 30,000, Zuordnung: 130
- 30,000, Zuordnung: 130

**02.00.0004 Verkehrsschild abbauen Gr.>10 b.15 m2*Aufst.vb.Bef.abb. Fund.ges.vergütet*neben d. Fahrbahn Stoffe d.Verw.zuf**
StL-Nr. 22113001140022120
Verkehrsschild ggf. mit Aufstellvorrichtung abbauen.
Schildgröße über 10 m2 bis 15 m2.
Aufstellvorrichtung verbleibt. Befestigung  abbauen.
Fundament entfernen, wird gesondert vergütet.
Schild neben der Fahrbahn.
Abgebaute Stoffe nach Wahl des AN verwerten.
Menge: 30,000 St
- 15,000, Zuordnung: 130
- 15,000, Zuordnung: 130

**02.00.0005 Verkehrsschild abbauen Gr.>15 b.20 m2*Aufst.vb.Bef.abb. Fund.ges.vergütet*neben d. Fahrbahn Stoffe d.Verw.zuf**
StL-Nr. 22113001150022120
Verkehrsschild ggf. mit Aufstellvorrichtung abbauen.
Schildgröße über 15 m2 bis 20 m2.
Aufstellvorrichtung verbleibt. Befestigung  abbauen.
Fundament entfernen, wird gesondert vergütet.
Schild neben der Fahrbahn.
Abgebaute Stoffe nach Wahl des AN verwerten.
Menge: 20,000 St
Zuordnung: 130

**02.00.0006 Verkehrsschild abbauen*Aufst.vb.Bef.abb. Fund.ges.vergütet*neben d. Fahrbahn Stoffe d.Verw.zuf**
StL-Nr. 22113001190022120
Verkehrsschild ggf. mit Aufstellvorrichtung abbauen.
Schildgröße 'über 20 m2 bis 25 m2'
Aufstellvorrichtung verbleibt. Befestigung  abbauen.
Fundament entfernen, wird gesondert vergütet.
Schild neben der Fahrbahn.
Abgebaute Stoffe nach Wahl des AN verwerten.
Menge: 15,000 St
Zuordnung: 130

**02.00.0007 Verkehrsschild abbauen*Aufst.vb.Bef.abb. Fund.ges.vergütet*neben d. Fahrbahn Stoffe d.Verw.zuf**
StL-Nr. 22113001190022120
Verkehrsschild ggf. mit Aufstellvorrichtung abbauen.
Schildgröße 'über 25 m2 bis 30 m2'
Aufstellvorrichtung verbleibt. Befestigung  abbauen.
Fundament entfernen, wird gesondert vergütet.
Schild neben der Fahrbahn.
Abgebaute Stoffe nach Wahl des AN verwerten.
Menge: 15,000 St
Zuordnung: 130

**02.00.0008 Verkehrsschild abbauen*Aufst.vb.Bef.abb. Fund.ges.vergütet*neben d. Fahrbahn Stoffe d.Verw.zuf**
StL-Nr. 22113001190022120
Verkehrsschild ggf. mit Aufstellvorrichtung abbauen.
Schildgröße 'über 30 m2 bis 35 m2'
Aufstellvorrichtung verbleibt. Befestigung  abbauen.
Fundament entfernen, wird gesondert vergütet.
Schild neben der Fahrbahn.
Abgebaute Stoffe nach Wahl des AN verwerten.
Menge: 10,000 St
Zuordnung: 130

**02.00.0009 Verkehrsschild abbauen*Aufst.vb.Bef.abb. Fund.ges.vergütet*neben d. Fahrbahn Stoffe d.Verw.zuf**
StL-Nr. 22113001190022120
Verkehrsschild ggf. mit Aufstellvorrichtung abbauen.
Schildgröße 'über 35 m2 bis 40 m2'
Aufstellvorrichtung verbleibt. Befestigung  abbauen.
Fundament entfernen, wird gesondert vergütet.
Schild neben der Fahrbahn.
Abgebaute Stoffe nach Wahl des AN verwerten.
Menge: 5,000 St
Zuordnung: 130

**02.00.0010 Verkehrsschild abbauen*Aufst.vb.Bef.abb. Fund.ges.vergütet*neben d. Fahrbahn Stoffe d.Verw.zuf**
StL-Nr. 22113001190022120
Verkehrsschild ggf. mit Aufstellvorrichtung abbauen.
Schildgröße 'über 40 m2'
Aufstellvorrichtung verbleibt. Befestigung  abbauen.
Fundament entfernen, wird gesondert vergütet.
Schild neben der Fahrbahn.
Abgebaute Stoffe nach Wahl des AN verwerten.
Menge: 5,000 St
Zuordnung: 130

**02.00.0011 Verkehrsschild abbauen Gr.>5 bis 10 m2*Aufst.vb.Bef.abb. Fund.ges.vergütet*über d. Fahrbahn Stoffe d.Verw.zuf**
StL-Nr. 22113001130022220
Verkehrsschild ggf. mit Aufstellvorrichtung abbauen.
Schildgröße über 5 m2 bis 10 m2.
Aufstellvorrichtung verbleibt. Befestigung  abbauen.
Fundament entfernen, wird gesondert vergütet.
Schild über der Fahrbahn.
Abgebaute Stoffe nach Wahl des AN verwerten.
Menge: 10,000 St
Zuordnung: 130

**02.00.0012 Verkehrsschild abbauen Gr.>10 b.15 m2*Aufst.vb.Bef.abb. Fund.ges.vergütet*über d. Fahrbahn Stoffe d.Verw.zuf**
StL-Nr. 22113001140022220
Verkehrsschild ggf. mit Aufstellvorrichtung abbauen.
Schildgröße über 10 m2 bis 15 m2.
Aufstellvorrichtung verbleibt. Befestigung  abbauen.
Fundament entfernen, wird gesondert vergütet.
Schild über der Fahrbahn.
Abgebaute Stoffe nach Wahl des AN verwerten.
Menge: 20,000 St
Zuordnung: 130

**02.00.0013 Verkehrsschild abbauen Gr.>15 b.20 m2*Aufst.vb.Bef.abb. Fund.ges.vergütet*über d. Fahrbahn Stoffe d.Verw.zuf**
StL-Nr. 22113001150022220
Verkehrsschild ggf. mit Aufstellvorrichtung abbauen.
Schildgröße über 15 m2 bis 20 m2.
Aufstellvorrichtung verbleibt. Befestigung  abbauen.
Fundament entfernen, wird gesondert vergütet.
Schild über der Fahrbahn.
Abgebaute Stoffe nach Wahl des AN verwerten.
Menge: 10,000 St
Zuordnung: 130

**02.00.0014 Verkehrsschild abbauen*Aufst.vb.Bef.abb. Fund.ges.vergütet*über d. Fahrbahn Stoffe d.Verw.zuf**
StL-Nr. 22113001190022220
Verkehrsschild ggf. mit Aufstellvorrichtung abbauen.
Schildgröße 'über 20 m2 bis 25 m2'
Aufstellvorrichtung verbleibt. Befestigung  abbauen.
Fundament entfernen, wird gesondert vergütet.
Schild über der Fahrbahn.
Abgebaute Stoffe nach Wahl des AN verwerten.
Menge: 5,000 St
Zuordnung: 130

**02.00.0015 Verkehrsschild abbauen*Aufst.vb.Bef.abb. Fund.ges.vergütet*über d. Fahrbahn Stoffe d.Verw.zuf**
StL-Nr. 22113001190022220
Verkehrsschild ggf. mit Aufstellvorrichtung abbauen.
Schildgröße 'über 25 m2 bis 30 m2'
Aufstellvorrichtung verbleibt. Befestigung  abbauen.
Fundament entfernen, wird gesondert vergütet.
Schild über der Fahrbahn.
Abgebaute Stoffe nach Wahl des AN verwerten.
Menge: 5,000 St
Zuordnung: 130

**02.00.0016 Verkehrsschild abbauen*Aufst.vb.Bef.abb. Fund.ges.vergütet*über d. Fahrbahn Stoffe d.Verw.zuf**
StL-Nr. 22113001190022220
Verkehrsschild ggf. mit Aufstellvorrichtung abbauen.
Schildgröße 'über 30 m2 bis 35 m2'
Aufstellvorrichtung verbleibt. Befestigung  abbauen.
Fundament entfernen, wird gesondert vergütet.
Schild über der Fahrbahn.
Abgebaute Stoffe nach Wahl des AN verwerten.
Menge: 5,000 St
Zuordnung: 130

**02.00.0017 Verkehrsschild abbauen*Aufst.vb.Bef.abb. Fund.ges.vergütet*über d. Fahrbahn Stoffe d.Verw.zuf**
StL-Nr. 22113001190022220
Verkehrsschild ggf. mit Aufstellvorrichtung abbauen.
Schildgröße 'über 35 m2 bis 40 m2'
Aufstellvorrichtung verbleibt. Befestigung  abbauen.
Fundament entfernen, wird gesondert vergütet.
Schild über der Fahrbahn.
Abgebaute Stoffe nach Wahl des AN verwerten.
Menge: 5,000 St
Zuordnung: 130

**02.00.0018 Verkehrsschild abbauen*Aufst.vb.Bef.abb. Fund.ges.vergütet*neben d. Fahrbahn Stoffe d.Verw.zuf**
StL-Nr. 22113001190022120
Verkehrsschild ggf. mit Aufstellvorrichtung abbauen.
Schildgröße 'über 40 m2'
Aufstellvorrichtung verbleibt. Befestigung  abbauen.
Fundament entfernen, wird gesondert vergütet.
Schild neben der Fahrbahn.
Abgebaute Stoffe nach Wahl des AN verwerten.
Menge: 5,000 St
Zuordnung: 130

### Abschnitt 03 LIEFERN

#### Unterabschnitt 03.00 StVo Beschilderung

**03.00.0001 Verkehrsschild liefern Ronde*Größe 3*einseitig Folie RA 2*profilverstärkt liefern, ablad.AN**
StL-Nr. 22113040101312301
Verkehrsschild nach Unterlagen des AG liefern.
Schild = Ronde.
Größe 3.
Einseitig.
Mit retroreflektierender Folie der Klasse RA 2.
Schild = profilverstärkt.
Lieferung frei Lagerplatz nach Unterlagen des AG. Abladen durch AN.
Menge: 20,000 St
Zuordnung: 130

**03.00.0002 Verkehrsschild liefern Dreieck*Größe 2*einseitig Folie RA 2*profilverstärkt liefern, ablad.AN**
StL-Nr. 22113040102212301
Verkehrsschild nach Unterlagen des AG liefern.
Schild = Dreieck.
Größe 2.
Einseitig.
Mit retroreflektierender Folie der Klasse RA 2.
Schild = profilverstärkt.
Lieferung frei Lagerplatz nach Unterlagen des AG. Abladen durch AN.
Menge: 5,000 St
Zuordnung: 130

**03.00.0003 Verkehrsschild liefern Quadrat*Größe 2*einseitig Folie RA 2*profilverstärkt liefern, ablad.AN**
StL-Nr. 22113040103212301
Verkehrsschild nach Unterlagen des AG liefern.
Schild = Quadrat.
Größe 2.
Einseitig.
Mit retroreflektierender Folie der Klasse RA 2.
Schild = profilverstärkt.
Lieferung frei Lagerplatz nach Unterlagen des AG. Abladen durch AN.
Menge: 30,000 St
Zuordnung: 130

**03.00.0004 Verkehrsschild liefern Quadrat*Größe 3*einseitig Folie RA 2*profilverstärkt liefern, ablad.AN**
StL-Nr. 22113040103312301
Verkehrsschild nach Unterlagen des AG liefern.
Schild = Quadrat.
Größe 3.
Einseitig.
Mit retroreflektierender Folie der Klasse RA 2.
Schild = profilverstärkt.
Lieferung frei Lagerplatz nach Unterlagen des AG. Abladen durch AN.
Menge: 5,000 St
Zuordnung: 130

**03.00.0005 Verkehrsschild liefern Rechteck, Querf.*Größe 2 einseitig*Folie RA 2 profilverstärkt*liefern, ablad.AN**
StL-Nr. 22113040105212301
Verkehrsschild nach Unterlagen des AG liefern.
Schild = Rechteck, Querformat.
Größe 2.
Einseitig.
Mit retroreflektierender Folie der Klasse RA 2.
Schild = profilverstärkt.
Lieferung frei Lagerplatz nach Unterlagen des AG. Abladen durch AN.
Menge: 10,000 St
Zuordnung: 130

**03.00.0006 Verkehrsschild liefern Rechteck, Querf.*Größe 3 einseitig*Folie RA 2 profilverstärkt*liefern, ablad.AN**
StL-Nr. 22113040105312301
Verkehrsschild nach Unterlagen des AG liefern.
Schild = Rechteck, Querformat.
Größe 3.
Einseitig.
Mit retroreflektierender Folie der Klasse RA 2.
Schild = profilverstärkt.
Lieferung frei Lagerplatz nach Unterlagen des AG. Abladen durch AN.
Menge: 5,000 St
Zuordnung: 130

**03.00.0007 Verkehrsschild liefern Rechteck1500x650*einseitig Folie RA 2*profilverstärkt liefern, ablad.AN**
StL-Nr. 22113040113012301
Verkehrsschild nach Unterlagen des AG liefern.
Schild = Rechteck 1500 x 650 mm.
Einseitig.
Mit retroreflektierender Folie der Klasse RA 2.
Schild = profilverstärkt.
Lieferung frei Lagerplatz nach Unterlagen des AG. Abladen durch AN.
Menge: 20,000 St
Zuordnung: 130

**03.00.0008 Verkehrsschild liefern Rechteck2000x1250*einseitig Folie RA 2*profilverstärkt liefern, ablad.AN**
StL-Nr. 22113040115012301
Verkehrsschild nach Unterlagen des AG liefern.
Schild = Rechteck 2000 x 1250 mm.
Einseitig.
Mit retroreflektierender Folie der Klasse RA 2.
Schild = profilverstärkt.
Lieferung frei Lagerplatz nach Unterlagen des AG. Abladen durch AN.
Menge: 5,000 St
Zuordnung: 130

**03.00.0009 Verkehrsschild liefern Z406-50,650x650mm*Größe 3 einseitig*Folie RA 2 profilverstärkt*liefern, ablad.AN**
StL-Nr. 22113040130312301
Verkehrsschild nach Unterlagen des AG liefern.
Schild = Zeichen 406-50, 650 x 650 mm.
Größe 3.
Einseitig.
Mit retroreflektierender Folie der Klasse RA 2.
Schild = profilverstärkt.
Lieferung frei Lagerplatz nach Unterlagen des AG. Abladen durch AN.
Menge: 5,000 St
Zuordnung: 130

**03.00.0010 Verkehrsschild liefern Z605,1000x250 mm*einseitig Folie RA 2*profilverstärkt liefern, ablad.AN**
StL-Nr. 22113040139012301
Verkehrsschild nach Unterlagen des AG liefern.
Schild = Zeichen 605-11, 605-21, 1000 x 250 mm.
Einseitig.
Mit retroreflektierender Folie der Klasse RA 2.
Schild = profilverstärkt.
Lieferung frei Lagerplatz nach Unterlagen des AG. Abladen durch AN.
Menge: 20,000 St
Zuordnung: 130

**03.00.0011 Verkehrsschild liefern Z626,750x500mm*einseitig Folie RA 2*profilverstärkt liefern, ablad.AN**
StL-Nr. 22113040147012301
Verkehrsschild nach Unterlagen des AG liefern.
Schild = Zeichen 626-10, 626-20, 750 x 500 mm.
Einseitig.
Mit retroreflektierender Folie der Klasse RA 2.
Schild = profilverstärkt.
Lieferung frei Lagerplatz nach Unterlagen des AG. Abladen durch AN.
Menge: 5,000 St
Zuordnung: 130

**03.00.0012 Antigrafitti Schutzfolie**
Zulage für die Lieferung von Großschildern mit
Antigrafitti-Schutzfolie.
Für Schilder auf Rastanlagen.
Antigrafittikennzeichnung rückseitig aufbringen.
Abrechnung nach Schildgröße.
Menge: 20,000 m2

**03.00.0013 Antisticker Schutzfolie**
Zulage für die Lieferung von Großschildern mit
Antisticker-Schutzfolie.
Für Schilder auf Rastanlagen.
Antistickerkennzeichnung rückseitig aufbringen.
Abrechnung nach Schildgröße.
Menge: 20,000 m2

#### Unterabschnitt 03.01 Wegweiser

**03.01.0001 Wegweiser liefern*Folie RA 2 profilverstärkt*liefern, ablad.AG**
StL-Nr. 22113040699002502
Pfeilwegweiser, Tabellenwegweiser in aufgelöster Form
nach Unterlagen des AG liefern.
Schild '333,430-10.430-20'
Mit retroreflektierender Folie der Klasse RA 2.
Schild = profilverstärkt.
Lieferung frei Lagerplatz nach Unterlagen des AG. Abladen durch AG.
Menge: 15,000 St
Zuordnung: 130

**03.01.0002 Großflächigen Wegweiser liefern Ausf.zeichnung*profilverst., 3mm Folie RA 1*1 Schild liefern, ablad.AN**
StL-Nr. 221130411120111
Großflächigen Wegweiser nach Unterlagen des AG entsprechend statischen und konstruktiven Erfordernissen liefern.
Maßstäbliche Ausführungszeichnung herstellen.
Schild = profilverstärkt, 3 mm dick.
Mit retroreflektierender Folie der Klasse RA 1.
Anzahl der Schilder = 1 Stück.
Lieferung frei Lagerplatz nach Unterlagen des AG. Abladen durch AN.
Menge: 100,000 m2
Zuordnung: 130

**03.01.0003 Großflächigen Wegweiser liefern Ausf.zeichnung*profilverst., 3mm Folie RA 2*1 Schild liefern, ablad.AN**
StL-Nr. 221130411120211
Großflächigen Wegweiser nach Unterlagen des AG entsprechend statischen und konstruktiven Erfordernissen liefern.
Maßstäbliche Ausführungszeichnung herstellen.
Schild = profilverstärkt, 3 mm dick.
Mit retroreflektierender Folie der Klasse RA 2.
Anzahl der Schilder = 1 Stück.
Lieferung frei Lagerplatz nach Unterlagen des AG. Abladen durch AN.
Menge: 2300,000 m2
Zuordnung: 130

**03.01.0004 Decktafel/Folienaufkleber liefern Ausf.zeichnung*2 mm, 1-tlg. Folie RA 2*beschriftet liefern, ablad.AG**
StL-Nr. 22113042111021002
Decktafel oder Folienaufkleber nach Unterlagen des AG
liefern.
Maßstäbliche Ausführungszeichnung herstellen.
Decktafel = 2 mm dick, 1 - teilig.
Mit retroreflektierender Folie der Klasse RA 2.
Beschriftet.
Lieferung frei Lagerplatz nach Unterlagen des AG. Abladen durch AG.
Menge: 15,000 m2
Zuordnung: 130

**03.01.0005 Klappschild Buchform liefern Ausf.zeichnung*profilverst., 3mm Folie RA 2*1 Schild liefern, ablad.AG**
Klappschild nach Unterlagen des AG entsprechend statischen und konstruktiven Erfordernissen liefern.
Maßstäbliche Ausführungszeichnung herstellen.
Klapptafel in Buchform mit einem Drehflügel
Schild = profilverstärkt, 3 mm dick.
Mit retroreflektierender Folie der Klasse RA 2.
Lieferung frei Lagerplatz nach Unterlagen des AG. Abladen durch AG.
Menge: 5,000 m2
Zuordnung: 130

**03.01.0006 Halterung liefern**
Halterung für Großschilder liefern einschl. aller
Kleinteile und Nebenleistungen (vorheriges Aufmaß der
VZB ist vor Ort aufzumessen, Hubsteiger etc.)
Halterung gem. RiZ-VZB 20 für Schilder bis 5000 mm
Schildhöhe.
Halter aus S 235 JR.
Korrosionsschutz Feuerverzinkt einschl. rostfreiem
Befestigungsmaterial und fixierter
Elastomerdistanzstücke.
Die Art der Fixierung ist auf Anforderung nachzuweisen.
Geprüfte Statik ist dem AG vor Lieferung (3 fach) zur
Genehmigung einzureichen.
Menge: 80,000 St

**03.01.0007 Taubenabwehr für VZ liefern**
Taubenabwehrleiste für Verkehrszeichen
inkl. mechanischer Befestigung liefern
Taubenabwehrleiste: 4-reihige Spikes aus Edelstahl
Abgerechnet wird pro Meter
Menge: 20,000 m

### Abschnitt 04 MONTIEREN

#### Unterabschnitt 04.00 StVo Beschilderung

**04.00.0001 Verkehrsschild anbringen Ronde*Größe 3*einseitig Folie RA 2*Profilverstärkt Edelst.Klemmsch.*UK Schild unt.2 m**
StL-Nr. 22113010101312341
Verkehrsschild nach Unterlagen des AG anbringen.
Schild = Ronde.
Größe 3.
Einseitig.
Mit retroreflektierender Folie der Klasse RA 2.
Schild = profilverstärkt.
Befestigung mit Edelstahl-Klemmschelle. Verschraubung
aus nicht rostendem Stahl mind. der Stahlsorte A 2.
Anbringung neben der Fahrbahn. Unterkante des Schildes
unter 2,00 m über der Verkehrsfläche.
Menge: 20,000 St
Zuordnung: 130

**04.00.0002 Verkehrsschild anbringen Dreieck*Größe 3*einseitig Folie RA 2*Profilverstärkt Edelst.Klemmsch.*UK Schild unt.2 m**
StL-Nr. 22113010102312341
Verkehrsschild nach Unterlagen des AG anbringen.
Schild = Dreieck.
Größe 3.
Einseitig.
Mit retroreflektierender Folie der Klasse RA 2.
Schild = profilverstärkt.
Befestigung mit Edelstahl-Klemmschelle. Verschraubung
aus nicht rostendem Stahl mind. der Stahlsorte A 2.
Anbringung neben der Fahrbahn. Unterkante des Schildes
unter 2,00 m über der Verkehrsfläche.
Menge: 5,000 St
Zuordnung: 130

**04.00.0003 Verkehrsschild anbringen Quadrat*Größe 2*einseitig Folie RA 2*Profilverstärkt Edelst.Klemmsch.*UK Schild unt.2 m**
StL-Nr. 22113010103212341
Verkehrsschild nach Unterlagen des AG anbringen.
Schild = Quadrat.
Größe 2.
Einseitig.
Mit retroreflektierender Folie der Klasse RA 2.
Schild = profilverstärkt.
Befestigung mit Edelstahl-Klemmschelle. Verschraubung
aus nicht rostendem Stahl mind. der Stahlsorte A 2.
Anbringung neben der Fahrbahn. Unterkante des Schildes
unter 2,00 m über der Verkehrsfläche.
Menge: 30,000 St
Zuordnung: 130

**04.00.0004 Verkehrsschild anbringen Quadrat*Größe 3*einseitig Folie RA 2*Profilverstärkt Edelst.Klemmsch.*UK Schild unt.2 m**
StL-Nr. 22113010103312341
Verkehrsschild nach Unterlagen des AG anbringen.
Schild = Quadrat.
Größe 3.
Einseitig.
Mit retroreflektierender Folie der Klasse RA 2.
Schild = profilverstärkt.
Befestigung mit Edelstahl-Klemmschelle. Verschraubung
aus nicht rostendem Stahl mind. der Stahlsorte A 2.
Anbringung neben der Fahrbahn. Unterkante des Schildes
unter 2,00 m über der Verkehrsfläche.
Menge: 5,000 St
Zuordnung: 130

**04.00.0005 Verkehrsschild anbringen Rechteck, Querf.*Größe 2 einseitig*Folie RA 2 Profilverstärkt*Edelst.Klemmsch. UK Schild unt.2 m**
StL-Nr. 22113010105212341
Verkehrsschild nach Unterlagen des AG anbringen.
Schild = Rechteck, Querformat.
Größe 2.
Einseitig.
Mit retroreflektierender Folie der Klasse RA 2.
Schild = profilverstärkt.
Befestigung mit Edelstahl-Klemmschelle. Verschraubung
aus nicht rostendem Stahl mind. der Stahlsorte A 2.
Anbringung neben der Fahrbahn. Unterkante des Schildes
unter 2,00 m über der Verkehrsfläche.
Menge: 10,000 St
Zuordnung: 130

**04.00.0006 Verkehrsschild anbringen Rechteck, Querf.*Größe 3 einseitig*Folie RA 2 Profilverstärkt*Edelst.Klemmsch. UK Schild unt.2 m**
StL-Nr. 22113010105312341
Verkehrsschild nach Unterlagen des AG anbringen.
Schild = Rechteck, Querformat.
Größe 3.
Einseitig.
Mit retroreflektierender Folie der Klasse RA 2.
Schild = profilverstärkt.
Befestigung mit Edelstahl-Klemmschelle. Verschraubung
aus nicht rostendem Stahl mind. der Stahlsorte A 2.
Anbringung neben der Fahrbahn. Unterkante des Schildes
unter 2,00 m über der Verkehrsfläche.
Menge: 5,000 St
Zuordnung: 130

**04.00.0007 Verkehrsschild anbringen Rechteck 1500x650*einseitig Folie RA 2*Profilverstärkt Edelst.Klemmsch.*UK Schild unt.2 m**
StL-Nr. 22113010113012341
Verkehrsschild nach Unterlagen des AG anbringen.
Schild = Rechteck 1500 x 650 mm.
Einseitig.
Mit retroreflektierender Folie der Klasse RA 2.
Schild = profilverstärkt.
Befestigung mit Edelstahl-Klemmschelle. Verschraubung
aus nicht rostendem Stahl mind. der Stahlsorte A 2.
Anbringung neben der Fahrbahn. Unterkante des Schildes
unter 2,00 m über der Verkehrsfläche.
Menge: 20,000 St
Zuordnung: 130

**04.00.0008 Verkehrsschild anbringen Rechteck2000x1250*einseitig Folie RA 2*Profilverstärkt Edelst.Klemmsch.*UK Schild unt.2 m**
StL-Nr. 22113010115012341
Verkehrsschild nach Unterlagen des AG anbringen.
Schild = Rechteck 2000 x 1250 mm.
Einseitig.
Mit retroreflektierender Folie der Klasse RA 2.
Schild = profilverstärkt.
Befestigung mit Edelstahl-Klemmschelle. Verschraubung
aus nicht rostendem Stahl mind. der Stahlsorte A 2.
Anbringung neben der Fahrbahn. Unterkante des Schildes
unter 2,00 m über der Verkehrsfläche.
Menge: 5,000 St
Zuordnung: 130

**04.00.0009 Verkehrsschild anbringen Z406-50,650x650mm*einseitig Folie RA 2*Profilverstärkt Edelst.Klemmsch.*UK Schild unt.2 m**
StL-Nr. 22113010130012341
Verkehrsschild nach Unterlagen des AG anbringen.
Schild = Zeichen 406-50, 650 x 650 mm.
Einseitig.
Mit retroreflektierender Folie der Klasse RA 2.
Schild = profilverstärkt.
Befestigung mit Edelstahl-Klemmschelle. Verschraubung
aus nicht rostendem Stahl mind. der Stahlsorte A 2.
Anbringung neben der Fahrbahn. Unterkante des Schildes
unter 2,00 m über der Verkehrsfläche.
Menge: 5,000 St
Zuordnung: 130

**04.00.0010 Verkehrsschild anbringen Z605,1000x250 mm*einseitig Folie RA 2*Profilverstärkt Edelst.Klemmsch.*UK Schild unt.2 m**
StL-Nr. 22113010139012341
Verkehrsschild nach Unterlagen des AG anbringen.
Schild = Zeichen 605-11, 605-21, 1000 x 250 mm.
Einseitig.
Mit retroreflektierender Folie der Klasse RA 2.
Schild = profilverstärkt.
Befestigung mit Edelstahl-Klemmschelle. Verschraubung
aus nicht rostendem Stahl mind. der Stahlsorte A 2.
Anbringung neben der Fahrbahn. Unterkante des Schildes
unter 2,00 m über der Verkehrsfläche.
Menge: 20,000 St
Zuordnung: 130

**04.00.0011 Verkehrsschild anbringen Z626,750x500mm*einseitig Folie RA 2*Profilverstärkt Edelst.Klemmsch.*UK Schild unt.2 m**
StL-Nr. 22113010147012341
Verkehrsschild nach Unterlagen des AG anbringen.
Schild = Zeichen 626-10, 626-20, 750 x 500 mm.
Einseitig.
Mit retroreflektierender Folie der Klasse RA 2.
Schild = profilverstärkt.
Befestigung mit Edelstahl-Klemmschelle. Verschraubung
aus nicht rostendem Stahl mind. der Stahlsorte A 2.
Anbringung neben der Fahrbahn. Unterkante des Schildes
unter 2,00 m über der Verkehrsfläche.
Menge: 5,000 St
Zuordnung: 130

#### Unterabschnitt 04.01 Wegweiser

**04.01.0001 Wegweiser anbringen*Folie RA 2 Profilverstärkt*Alu-Klemmschellen UK Schild unt.2 m**
StL-Nr. 22113010699002521
Pfeilwegweiser oder Tabellenwegweiser in aufgelöster
Form entsprechend statischen und konstruktiven Erfordernissen nach Unterlagen des AG an Aufstellvorrichtung
anbringen. Maßstäbliche Ausführungszeichnung nach Un-
terlagen des AG herstellen.
Schild '333, 415, 430'
Mit retroreflektierender Folie der Klasse RA 2.
Schild = profilverstärkt.
Befestigung mit Aluminium-Klemmschellen. Verschraubung
aus nicht rostendem Stahl mind. der Stahlsorte A 2.
Anbringung neben der Fahrbahn, Unterkante des Schildes
unter 2,00 m über der Verkehrsfläche.
Menge: 15,000 St
Zuordnung: 130

**04.01.0002 Großflächigen Wegweiser anbringen Ausf.zeichnung*3 mm profilverst. Folie RA 1*1 Schild Alu-Klemmschellen*UK Schild unt.2 m**
StL-Nr. 22113011111011101
Großflächigen Wegweiser nach Unterlagen des AG entsprechend statischen und konstruktiven Erfordernissen an
Aufstellvorrichtung anbringen.
Maßstäbliche Ausführungszeichnung herstellen.
Schild = 3 mm dick, profilverstärkt.
Mit retroreflektierender Folie der Klasse RA 1.
Anzahl der Schilder = 1 Stück.
Befestigung mit Aluminium-Klemmschellen. Verschraubung
aus nicht rostendem Stahl mind. der Stahlsorte A 2.
Anbringung neben der Fahrbahn. Unterkante des Schildes
unter 2,00 m über der Verkehrsfläche.
Menge: 100,000 m2
Zuordnung: 130

**04.01.0003 Großflächigen Wegweiser anbringen Ausf.zeichnung*3 mm profilverst. Folie RA 2*1 Schild Alu-Klemmschellen*UK Schild unt.2 m**
StL-Nr. 22113011111021101
Großflächigen Wegweiser nach Unterlagen des AG entsprechend statischen und konstruktiven Erfordernissen an
Aufstellvorrichtung anbringen.
Maßstäbliche Ausführungszeichnung herstellen.
Schild = 3 mm dick, profilverstärkt.
Mit retroreflektierender Folie der Klasse RA 2.
Anzahl der Schilder = 1 Stück.
Befestigung mit Aluminium-Klemmschellen. Verschraubung
aus nicht rostendem Stahl mind. der Stahlsorte A 2.
Anbringung neben der Fahrbahn. Unterkante des Schildes
unter 2,00 m über der Verkehrsfläche.
Menge: 2000,000 m2
Zuordnung: 130

**04.01.0004 Großflächigen Wegweiser anbringen Ausf.zeichnung*3 mm profilverst. Folie RA 2*1 Schild Bef.Sch.brü.+Ausk*Über Fahrbahn**
StL-Nr. 22113011111021603
Großflächigen Wegweiser nach Unterlagen des AG entsprechend statischen und konstruktiven Erfordernissen an
Aufstellvorrichtung anbringen.
Maßstäbliche Ausführungszeichnung herstellen.
Schild = 3 mm dick, profilverstärkt.
Mit retroreflektierender Folie der Klasse RA 2.
Anzahl der Schilder = 1 Stück.
Befestigung an Schilderbrücken oder Tragkonstruktionen
mit Auskragung nach Unterlagen des AG. Verschraubung
aus nicht rostendem Stahl, Werkstoff 1.4571.
Anbringung über der Fahrbahn.
Menge: 200,000 m2
Zuordnung: 130

**04.01.0005 Decktafel/Folienaufkleber anbringen Ausf.zeichnung*2 mm, 1-tlg. Folie RA 2*beschriftet Alu-Nieten*UK Schild unt.2 m**
StL-Nr. 22113012111021011
Decktafel oder Folienaufkleber nach Unterlagen des AG
entsprechend konstruktiven Erfordernissen an Wegweiser
anbringen.
Maßstäbliche Ausführungszeichnung herstellen.
Decktafel = 2 mm dick, 1 - teilig.
Mit retroreflektierender Folie der Klasse RA 2.
Beschriftet.
Befestigung mit Nieten aus Aluminium.
Anbringung neben der Fahrbahn. Unterkante des Schildes
unter 2,00 m über der Verkehrsfläche.
Menge: 5,000 m2
Zuordnung: 130

**04.01.0006 Decktafel/Folienaufkleber anbringen Ausf.zeichnung*2 mm, 1-tlg. Folie RA 2*beschriftet Alu-Nieten*über Fahrbahn**
StL-Nr. 22113012111021013
Decktafel oder Folienaufkleber nach Unterlagen des AG
entsprechend konstruktiven Erfordernissen an Wegweiser
anbringen.
Maßstäbliche Ausführungszeichnung herstellen.
Decktafel = 2 mm dick, 1 - teilig.
Mit retroreflektierender Folie der Klasse RA 2.
Beschriftet.
Befestigung mit Nieten aus Aluminium.
Anbringung über der Fahrbahn.
Menge: 10,000 m2
Zuordnung: 130

**04.01.0007 Klappschild Buchform liefern Ausf.zeichnung*profilverst., 3mm Folie RA 2*1 Schild liefern, ablad.AG**
Klappschild nach Unterlagen des AG entsprechend statischen und konstruktiven Erfordernissen
an Aufstellvorrichtung anbringen
Maßstäbliche Ausführungszeichnung herstellen.
Klapptafel in Buchform mit einem Drehflügel
Schild = profilverstärkt, 3 mm dick.
Mit retroreflektierender Folie der Klasse RA 2.
Lieferung frei Lagerplatz nach Unterlagen des AG. Abladen durch AG.
Menge: 5,000 m2
Zuordnung: 130

**04.01.0008 Halterung montieren**
Halterung für Großschilder an VZB nach Unterlagen des
AG entsprechend statischen und konstruktiven
Erfordernissen einschl. aller Kleinteile und
Nebenleistungen montieren.
Halterung gem. RiZ-VZB 20 für Schilder bis 5000 mm
Schildhöhe.
Menge: 80,000 St

**04.01.0009 Taubenabwehr für VZ anbringen**
Taubenabwehrleiste an Verkehrszeichen anbringen
Taubenabwehrleiste: 4-reihige Spikes aus Edelstahl
Abgerechnet wird pro Meter
Menge: 20,000 m

### Abschnitt 05 AUFSTELLVORRICHTUNG

#### Unterabschnitt 05.00 DEMONTIEREN

**05.00.0001 Rohrpfosten abbauen Länge>3000-3500mm**
Rohrpfosten abbauen
Pfostenlänge = über 3000 mm bis 3500 mm.
Fundament entfernen, wird gesondert vergütet.
Abgebaute Stoffe nach Wahl des AN verwerten.
Menge: 20,000 St
Zuordnung: 130

**05.00.0002 Mehr- oder Mindermenge**
Mehr- oder Mindermenge pro Meter
Menge: 50,000 m

**05.00.0003 Mast abbauen rund Abd.verschw.*Durchm.108,0/3,6 Länge>4000-4500mm*Fundam.ges.verg.**
Mast aus Stahl, feuerverzinkt, abbauen.
Mastform = rund, Abdeckung verschweißt.
Mastdurchmesser = 108,0/3,6 mm.
Mastlänge über 4000 mm bis 4500 mm.
Fundament entfernen, wird gesondert vergütet.
Abgebaute Stoffe nach Wahl des AN verwerten.
Menge: 25,000 St
Zuordnung: 130

**05.00.0004 Mehr- oder Mindermenge**
Mehr- oder Mindermenge pro Meter
Menge: 50,000 m

**05.00.0005 Gabelständer Sp. < 600 abbauen**
Aufstellvorrichtung = 1 Gabelständer abbauen.
Spreizung bis 600 mm.
Fundament entfernen, wird gesondert vergütet.
Abgebaute Stoffe nach Wahl des AN verwerten.
Menge: 550,000 m

**05.00.0006 Gabelständer Sp. 600-1000 abbauen**
Aufstellvorrichtung = 1 Gabelständer abbauen.
Spreizung 600 bis 1000 mm.
Fundament entfernen, wird gesondert vergütet.
Abgebaute Stoffe nach Wahl des AN verwerten.
Menge: 300,000 m

**05.00.0007 Gabelständer Sp. 1000-1500 abbauen**
Aufstellvorrichtung = 1 Gabelständer abbauen.
Spreizung 1000 bis 1500 mm.
Fundament entfernen, wird gesondert vergütet.
Abgebaute Stoffe nach Wahl des AN verwerten.
Menge: 600,000 m

**05.00.0008 Ankerschrauben demontieren**
Ankerschrauben abtrennen und mit
Kaltverzinkung versehen.
Menge: 75,000 St

#### Unterabschnitt 05.01 LIEFERN

**05.01.0001 Ausrüstungsteil f. Rohrpf. liefern Bod.h.Stahl 500mm*F.Rohrd. 60,3 mm Verlänger. 400 mm*liefern, ablad.AG**
StL-Nr. 221130431082102
Ausrüstungsteil für Rohrpfosten liefern.
Bodenhülse aus Stahl feuerverzinkt, Länge 500 mm, Feststellvorrichtung mit Klemmkeil und Innensechskantschraube.
Für Rohrdurchmesser 60,3 mm.
Länge der Rohrpfostenverlängerung = 400 mm.
Lieferung frei Lagerplatz nach Unterlagen des AG. Abladen durch AG.
Menge: 25,000 St
Zuordnung: 130

**05.01.0002 Mehr- oder Mindermenge**
Mehr- oder Mindermenge pro Meter
Menge: 30,000 m

**05.01.0003 Ausrüstungsteil f. Rohrpf. liefern Bod.h.Stahl 500mm*F.Rohrd. 76,1 mm Verlänger. 400 mm*liefern, ablad.AG**
StL-Nr. 221130431083102
Ausrüstungsteil für Rohrpfosten liefern.
Bodenhülse aus Stahl feuerverzinkt, Länge 500 mm, Feststellvorrichtung mit Klemmkeil und Innensechskantschraube.
Für Rohrdurchmesser 76,1 mm.
Länge der Rohrpfostenverlängerung = 400 mm.
Lieferung frei Lagerplatz nach Unterlagen des AG. Abladen durch AG.
Menge: 25,000 St
Zuordnung: 130

**05.01.0004 Mehr- oder Mindermenge**
Mehr- oder Mindermenge pro Meter
Menge: 30,000 m

**05.01.0005 Befestigungsteile liefern Bodenhülse*Durchm. 60,3 mm liefern, ablad.AG**
Befestigungsteile liefern.
Befestigungsteil 'Bodenhülse mit Gewinde und Spannring'
Durchmesser = 60,3 mm.
Lieferung frei Lagerplatz nach Unterlagen des AG. Abladen durch AG.
Menge: 25,000 St
Zuordnung: 130

**05.01.0006 Befestigungsteile liefern Bodenhülse*Durchm. 76,1 mm liefern, ablad.AG**
Befestigungsteile liefern.
Befestigungsteil 'Bodenhülse mit Gewinde und Spannring'
Durchmesser = 76,1 mm.
Lieferung frei Lagerplatz nach Unterlagen des AG. Abladen durch AG.
Menge: 25,000 St
Zuordnung: 130

**05.01.0007 Mast liefern rund,Abd.verschw.*Durchm.108,0/3,6 Länge>4000-4500mm*M.Fußpl.Unterl.AG liefern, ablad.AG**
StL-Nr. 221130441201412
Mast aus Stahl, feuerverzinkt, nach Unterlagen des AG
liefern.
Mastform = rund, Abdeckung verschweißt.
Mastdurchmesser = 108,0/3,6 mm.
Mastlänge über 4000 mm bis 4500 mm.
Mast mit Fußplatte. Fußplatte nach Unterlagen des AG.
Lieferung frei Lagerplatz nach Unterlagen des AG. Abladen durch AG.
Menge: 20,000 St
Zuordnung: 130

**05.01.0008 Mehr- oder Mindermenge**
Mehr- oder Mindermenge pro Meter
Menge: 30,000 m

**05.01.0009 Mast liefern rund,Abd.verschw.*Durchm.133,0/4,0 Länge>4000-4500mm*M.Fußpl.Unterl.AG liefern, ablad.AG**
StL-Nr. 221130441202412
Mast aus Stahl, feuerverzinkt, nach Unterlagen des AG
liefern.
Mastform = rund, Abdeckung verschweißt.
Mastdurchmesser = 133,0/4,0 mm.
Mastlänge über 4000 mm bis 4500 mm.
Mast mit Fußplatte. Fußplatte nach Unterlagen des AG.
Lieferung frei Lagerplatz nach Unterlagen des AG. Abladen durch AG.
Menge: 5,000 St
Zuordnung: 130

**05.01.0010 Mehr- oder Mindermenge**
Mehr- oder Mindermenge pro Meter
Menge: 10,000 m

**05.01.0011 Gabelständer liefern Länge>4000-4500mm*Standr./Sp.48/350 M.Fußpl.Unterl.AG*liefern, ablad.AG**
StL-Nr. 221130446051102
Gabelständer aus Stahl, feuerverzinkt mit Abdeckkappen
nach Unterlagen des AG liefern.
Länge über 4000 mm bis 4500 mm.
Standrohr/Spreizung = 48/350 mm.
Gabelständer mit Fußplatte. Fußplatte nach Unterlagen
des AG.
Lieferung frei Lagerplatz nach Unterlagen des AG. Abladen durch AG.
Menge: 100,000 St
Zuordnung: 130

**05.01.0012 Mehr- oder Mindermenge**
Mehr- oder Mindermenge pro Meter
Menge: 50,000 m

**05.01.0013 Gabelständer liefern Länge>4000-4500mm*Standr./Sp.60/500 M.Fußpl.Unterl.AG*liefern, ablad.AG**
StL-Nr. 221130446052102
Gabelständer aus Stahl, feuerverzinkt mit Abdeckkappen
nach Unterlagen des AG liefern.
Länge über 4000 mm bis 4500 mm.
Standrohr/Spreizung = 60/500 mm.
Gabelständer mit Fußplatte. Fußplatte nach Unterlagen
des AG.
Lieferung frei Lagerplatz nach Unterlagen des AG. Abladen durch AG.
Menge: 100,000 St
Zuordnung: 130

**05.01.0014 Mehr- oder Mindermenge**
Mehr- oder Mindermenge pro Meter
Menge: 50,000 m

**05.01.0015 Gabelständer liefern Länge>4000-4500mm*Standr./Sp.60/600 M.Fußpl.Unterl.AG*liefern, ablad.AG**
StL-Nr. 221130446053102
Gabelständer aus Stahl, feuerverzinkt mit Abdeckkappen
nach Unterlagen des AG liefern.
Länge über 4000 mm bis 4500 mm.
Standrohr/Spreizung = 60/600 mm.
Gabelständer mit Fußplatte. Fußplatte nach Unterlagen
des AG.
Lieferung frei Lagerplatz nach Unterlagen des AG. Abladen durch AG.
Menge: 25,000 St
Zuordnung: 130

**05.01.0016 Mehr- oder Mindermenge**
Mehr- oder Mindermenge pro Meter
Menge: 10,000 m

**05.01.0017 Gabelständer liefern Länge>4000-4500mm*Standr./Sp.60/750 M.Fußpl.Unterl.AG*liefern, ablad.AG**
StL-Nr. 221130446054102
Gabelständer aus Stahl, feuerverzinkt mit Abdeckkappen
nach Unterlagen des AG liefern.
Länge über 4000 mm bis 4500 mm.
Standrohr/Spreizung = 60/750 mm.
Gabelständer mit Fußplatte. Fußplatte nach Unterlagen
des AG.
Lieferung frei Lagerplatz nach Unterlagen des AG. Abladen durch AG.
Menge: 25,000 St
Zuordnung: 130

**05.01.0018 Mehr- oder Mindermenge**
Mehr- oder Mindermenge pro Meter
Menge: 30,000 m

**05.01.0019 Gabelständer liefern Länge>4000-4500mm*Standr./Sp60/1000 M.Fußpl.Unterl.AG*liefern, ablad.AG**
StL-Nr. 221130446055102
Gabelständer aus Stahl, feuerverzinkt mit Abdeckkappen
nach Unterlagen des AG liefern.
Länge über 4000 mm bis 4500 mm.
Standrohr/Spreizung = 60/1000 mm.
Gabelständer mit Fußplatte. Fußplatte nach Unterlagen
des AG.
Lieferung frei Lagerplatz nach Unterlagen des AG. Abladen durch AG.
Menge: 25,000 St
Zuordnung: 130

**05.01.0020 Mehr- oder Mindermenge**
Mehr- oder Mindermenge pro Meter
Menge: 20,000 m

**05.01.0021 Gabelständer liefern Länge>4000-4500mm M.Fußpl.Unterl.AG*liefern, ablad.AG**
StL-Nr. 221130446059102
Gabelständer aus Stahl, feuerverzinkt mit Abdeckkappen
nach Unterlagen des AG liefern.
Länge über 4000 mm bis 4500 mm.
Standrohr/Spreizung '76/750 mm'
Gabelständer mit Fußplatte. Fußplatte nach Unterlagen
des AG.
Lieferung frei Lagerplatz nach Unterlagen des AG. Abladen durch AG.
Menge: 30,000 St
Zuordnung: 130

**05.01.0022 Mehr- oder Mindermenge**
Mehr- oder Mindermenge pro Meter
Menge: 50,000 m

**05.01.0023 Gabelständer liefern Länge>4000-4500mm*Standr./Sp76/1000 M.Fußpl.Unterl.AG*liefern, ablad.AG**
StL-Nr. 221130446056102
Gabelständer aus Stahl, feuerverzinkt mit Abdeckkappen
nach Unterlagen des AG liefern.
Länge über 4000 mm bis 4500 mm.
Standrohr/Spreizung = 76/1000 mm.
Gabelständer mit Fußplatte. Fußplatte nach Unterlagen
des AG.
Lieferung frei Lagerplatz nach Unterlagen des AG. Abladen durch AG.
Menge: 75,000 St
Zuordnung: 130

**05.01.0024 Mehr- oder Mindermenge**
Mehr- oder Mindermenge pro Meter
Menge: 40,000 m

**05.01.0025 Gabelständer liefern Länge>4000-4500mm M.Fußpl.Unterl.AG*liefern, ablad.AG**
StL-Nr. 221130446059102
Gabelständer aus Stahl, feuerverzinkt mit Abdeckkappen
nach Unterlagen des AG liefern.
Länge über 4000 mm bis 4500 mm.
Standrohr/Spreizung '76/1300 mm'
Gabelständer mit Fußplatte. Fußplatte nach Unterlagen
des AG.
Lieferung frei Lagerplatz nach Unterlagen des AG. Abladen durch AG.
Menge: 50,000 St
Zuordnung: 130

**05.01.0026 Mehr- oder Mindermenge**
Mehr- oder Mindermenge pro Meter
Menge: 30,000 m

**05.01.0027 Gabelständer liefern Länge>4000-4500mm M.Fußpl.Unterl.AG*liefern, ablad.AG**
StL-Nr. 221130446059102
Gabelständer aus Stahl, feuerverzinkt mit Abdeckkappen
nach Unterlagen des AG liefern.
Länge über 4000 mm bis 4500 mm.
Standrohr/Spreizung '108/1000 mm'
Gabelständer mit Fußplatte. Fußplatte nach Unterlagen
des AG.
Lieferung frei Lagerplatz nach Unterlagen des AG. Abladen durch AG.
Menge: 10,000 St
Zuordnung: 130

**05.01.0028 Mehr- oder Mindermenge**
Mehr- oder Mindermenge pro Meter
Menge: 20,000 m

**05.01.0029 Gabelständer liefern Länge>4000-4500mm M.Fußpl.Unterl.AG*liefern, ablad.AG**
StL-Nr. 221130446059102
Gabelständer aus Stahl, feuerverzinkt mit Abdeckkappen
nach Unterlagen des AG liefern.
Länge über 4000 mm bis 4500 mm.
Standrohr/Spreizung '108/1300 mm'
Gabelständer mit Fußplatte. Fußplatte nach Unterlagen
des AG.
Lieferung frei Lagerplatz nach Unterlagen des AG. Abladen durch AG.
Menge: 30,000 St
Zuordnung: 130

**05.01.0030 Mehr- oder Mindermenge**
Mehr- oder Mindermenge pro Meter
Menge: 50,000 m

**05.01.0031 Gabelständer liefern Länge>4000-4500mm M.Fußpl.Unterl.AG*liefern, ablad.AG**
StL-Nr. 221130446059102
Gabelständer aus Stahl, feuerverzinkt mit Abdeckkappen
nach Unterlagen des AG liefern.
Länge über 4000 mm bis 4500 mm.
Standrohr/Spreizung '108/1500 mm'
Gabelständer mit Fußplatte. Fußplatte nach Unterlagen
des AG.
Lieferung frei Lagerplatz nach Unterlagen des AG. Abladen durch AG.
Menge: 10,000 St
Zuordnung: 130

**05.01.0032 Mehr- oder Mindermenge**
Mehr- oder Mindermenge pro Meter
Menge: 20,000 m

**05.01.0033 Dreieckgabelständer liefern gleichsch.350/450*Standr.D.60,3/2,9 Länge>4000-4500mm*M.Fußpl.Unterl.AG liefern, ablad.AG**
StL-Nr. 221130451326102
Dreieckgabelständer aus Stahl, feuerverzinkt, mit Ab-
deckkappen, nach Unterlagen des AG liefern.
Grundform = gleichschenkliges Dreieck, Basis 350 mm,
Schenkel 450 mm.
Standrohr Durchmesser = 60,3/2,9 mm.
Länge über 4000 mm bis 4500 mm.
Dreieckgabelständer mit Fußplatte. Fußplatte nach Un-
terlagen des AG.
Lieferung frei Lagerplatz nach Unterlagen des AG. Abladen durch AG.
Menge: 20,000 St
Zuordnung: 130

**05.01.0034 Mehr- oder Mindermenge**
Mehr- oder Mindermenge pro Meter
Menge: 10,000 m

**05.01.0035 Ankerschrauben liefern**
Anker nach statischen und konstruktiven Erfordernissen
für Gabel- und Dreieckkgabelständer einschl. des
erforderlichen Befestigungsmaterials liefern
Menge: 75,000 St

**05.01.0036 Windverband liefern**
Windverband nach statischen erfordernissen aus Rohr
S 235 JR, feuerverzinkt, DU bis 76 mm liefern.
Menge: 5,000 m

**05.01.0037 Schutzplankenhalter liefern**
Schutzplankenhalter zur Befestigung von Verkehrszeichen
liefern
Halter: feuerverzinkt,
Standrohr Durchmesser = 76,0
Zur Befestigung an Schutzplanke DDSP
Geprüft nach TL-Aufstellvorrichtungen 97.
Menge: 5,000 St

**05.01.0038 Mehraufwand für Sondertransport**
Mehraufwand für Sondertransport
wegen Überlängen bis 15.000 mm
Menge: 10,000 St

#### Unterabschnitt 05.02 MONTIEREN

**05.02.0001 Rohrpfosten aufstellen Länge>3000-3500mm*R.St. 60,3/2,0 mm Bodenh.Unterl. AG*Boden Unterl. AG Fundament Typ A*Aushub i.Bst.vert Preisänd. Pfosten**
StL-Nr. 22113030251501111
Rohrpfosten mit Abdeckkappe für Verkehrsschild aufstellen einschl. anfallenden Aushubarbeiten. Stahlteile
feuerverzinkt. Umgebende Fläche entsprechend dem früheren Zustand herstellen.
Pfostenlänge = über 3000 mm bis 3500 mm.
Rohr = Stahl 60,3/2,0 mm.
Pfosten mit Bodenhülse. Bodenhülse nach Unterlagen des
AG.
Aufstellung in Boden/Homogenbereich nach Unterlagen des
AG.
Fundament Typ A nach IVZ-Norm.
Überschüssigen Aushub innerhalb der Baustelle flächenhaft verteilen.
Bei Änderung der Pfostenlänge verändert sich der Einheitspreis im Verhältnis zur ausgeschriebenen Pfostenlänge. Basislänge für die Abrechnung ist bei Mehrlängen
die maximal, bei Minderlängen die minimal ausgeschriebene Pfostenlänge.
Menge: 2,000 St
Zuordnung: 130

**05.02.0002 Mehr- oder Mindermenge**
Mehr- oder Mindermenge pro Meter
Menge: 5,000 m

**05.02.0003 Rohrpfosten aufstellen Länge>3000-3500mm*R.St. 76,1/2,9 mm Bodenh.Unterl. AG*Boden Unterl. AG Fundament Typ B*Aushub i.Bst.vert Preisänd. Pfosten**
StL-Nr. 22113030253501211
Rohrpfosten mit Abdeckkappe für Verkehrsschild aufstellen einschl. anfallenden Aushubarbeiten. Stahlteile
feuerverzinkt. Umgebende Fläche entsprechend dem früheren Zustand herstellen.
Pfostenlänge = über 3000 mm bis 3500 mm.
Rohr = Stahl 76,1/2,9 mm.
Pfosten mit Bodenhülse. Bodenhülse nach Unterlagen des
AG.
Aufstellung in Boden/Homogenbereich nach Unterlagen des
AG.
Fundament Typ B nach IVZ-Norm.
Überschüssigen Aushub innerhalb der Baustelle flächenhaft verteilen.
Bei Änderung der Pfostenlänge verändert sich der Einheitspreis im Verhältnis zur ausgeschriebenen Pfostenlänge. Basislänge für die Abrechnung ist bei Mehrlängen
die maximal, bei Minderlängen die minimal ausgeschriebene Pfostenlänge.
Menge: 3,000 St
Zuordnung: 130

**05.02.0004 Mehr- oder Mindermenge**
Mehr- oder Mindermenge pro Meter
Menge: 5,000 m

**05.02.0005 Mast aufstellen Statik gepr.vorl.*rund Abd.verschw. Länge>4000-4500mm*Fußpl.Unt.AG+Mört Fundam.ges.verg.**
StL-Nr. 22113033622044100
Mast aus Stahl, feuerverzinkt, nach statischen und konstruktiven Erfordernissen für Verkehrsschild aufstellen. Schild nach Unterlagen des AG.
Statische Berechnung erstellen und in geprüfter Form
vorlegen.
Mastform = rund, Abdeckung verschweißt.
Mastlänge über 4000 mm bis 4500 mm.
Mast mit Fußplatte. Fußplatte nach Unterlagen des AG.
Fußplatte mit schwindfreiem, wasserdichtem Reaktionsharzmörtel unterfüttern.
Auf Fundament aufstellen. Fundament wird gesondert vergütet.
Menge: 25,000 St
Zuordnung: 130

**05.02.0006 Mehr- oder Mindermenge**
Mehr- oder Mindermenge pro Meter
Menge: 30,000 m

**05.02.0007 Gabelständer aufstellen Statik gepr.vorl.*Länge>4000-4500mm m.Fußpl.+Korb+Gew*Fundam. ges.verg. Fußpl.unterfütt.**
StL-Nr. 22113034620541100
Gabelständer aus Stahl, feuerverzinkt mit Abdeckkappen
nach statischen und konstruktiven Erfordernissen für
Verkehrsschild aufstellen. Schild nach Unterlagen des
AG.
Statische Berechnung erstellen und in geprüfter Form
vorlegen.
Länge über 4000 mm bis 4500 mm.
Gabelständer mit Fußplatte und Ankerkorb. Gewindestücke
und Muttern aus nicht rostendem Stahl Werkstoff Nr.
1.4401.
Auf Fundament aufstellen. Fundament wird gesondert vergütet.
Fußplatte mit schwindfreiem, wasserdichtem Reaktionsharzmörtel unterfüttern.
Menge: 480,000 St
Zuordnung: 130

**05.02.0008 Mehr- oder Mindermenge**
Mehr- oder Mindermenge pro Meter
Menge: 5,000 m

**05.02.0009 Dreieckgabelständer d.AG aufstellen Statik gepr.vorl.*Länge>3000-4000mm m.Fußpl.Unterl.AG*Fundam.ges.verg. Fußpl.unterfütt.*lagert in Baust. Anker entfernen**
StL-Nr. 22113036123111101
Dreieckgabelständer des AG für Verkehrsschild nach Un-
terlagen des AG aufstellen.
Statische Berechnung erstellen und in geprüfter Form
vorlegen.
Länge über 3000 bis 4000 mm.
Dreieckgabelständer mit Fußplatte. Fußplatte nach Un-
terlagen des AG.
Auf Fundament nach statischen und konstruktiven Erfordernissen aufstellen. Fundament wird gesondert
vergütet.
Fußplatten mit schwindfreiem, wasserdichtem Reaktionsharzmörtel unterfüttern.
Dreieckgabelständer lagert innerhalb der Baustelle.
Vorhandene Anker bündig entfernen.
Menge: 20,000 St
Zuordnung: 130

**05.02.0010 Mehr- oder Mindermenge**
Mehr- oder Mindermenge pro Meter
Menge: 5,000 m

**05.02.0011 Ankerschrauben montieren**
Fläche reinigen und Anker nach statischen und
konstruktiven Erfordernissen
für Gabel- und Dreieckkgabelständer einschl. des
erforderliche Befestigungsmaterials setzen.
Menge: 75,000 St

**05.02.0012 Windverband montieren**
Windverband nach statischen erfordernissen aus Rohr
S 235 JR, feuerverzinkt, DU bis 76 mm montieren.
Befestigung an Gabelständern zur Aussteifung einschl.
des erforderl. rostfreiem Verschraubungsmaterials.
Rohrenden mit Abdeckkappen verschließen.
Menge: 5,000 m

**05.02.0013 Schutzplankenhalter liefern**
Schutzplankenhalter zur Befestigung von Verkehrszeichen
montieren
Halter: feuerverzinkt,
Standrohr Durchmesser = 76,0
Zur Befestigung an Schutzplanke DDSP
Geprüft nach TL-Aufstellvorrichtungen 97.
Menge: 5,000 St

### Abschnitt 06 FUNDAMENTE

#### Unterabschnitt 06.00 Fundamente

**06.00.0001 Fundamente abbrechen**
Alte Stahlbetonfundamente komplett entfernen.
Fundamente von seitlicher Beschilderung.
Abbruchmaaterial geht in Eigentum des AN über und wird
fachgerecht, entsprechend bestehender Gesetze und
Vorschriften, entsorgt. Baugrube verfüllen und
lagenweise verdichten, Fläche mit brauchbarem Boden
andecken und gem. Baubeschreibung einsäen.
Menge: 600,000 m3

**06.00.0002 Sauberkeitsschicht C8/10 herstellen**
Sauberkeitsschicht aus Beton C 8/10 auf Planum
profilgerecht herstellen.
Dicke Sauberkeitsschicht = 10 cm.
Abgerechnet wird die Fundamentfläche ohne Überstand.
Menge: 600,000 m3

**06.00.0003 Fundamente in C25/30 herstellen**
Fundamente in C25/30 (LP) XC4, XD1, XF3 einschl.
Ankerkorb und erforderlicher Bewehrung nach statischen
und konstruktiven Erfordernissen herstellen für
Gabelständerkonstruktionen mit Lieferung aller Stoffe,
Erdaushub und Erbringen aller Nebenleistungen.
Homogenbereich HB1 (Ersatz für Bodenklasse 3-5)
Überschüssiges Material geht in
Eigentum des AN über und wird fachgerecht, entsprechend
bestehender Gesetze und Vorschriften, entsorgt.
Umgebende Fläche dem früheren Zustand gemäß wieder
herstellen.
Eine geprüfte Statik ist dem AG vor Ausführung
einzureichen.
Menge: 600,000 m3

**06.00.0004 Zulage Fundamentaushub HB 2 und HB3**
Zulage zu Position 06.00.0002 bei Fundament in
Homogenbereich HB 2 und HB 3(Ersatz Bodenklasse 6 und
7).
Menge: 300,000 m3

### Abschnitt 07 SONDERVERGÜTUNG

#### Unterabschnitt 07.00 VERGÜTUNG VON SONN U. FEIERTAGEN

**07.00.0001 Vergütung Sonn- u. Feiertage**
Die Vergütung von Mehrkosten in der Zeit von Sonntag
00:00 - 24:00 Uhr.
Die Vergütung erfolgt nur nach schriftlicher Anordnung
der jeweiligen Autobahnmeisterei.
Vergütet wird je Standort ein Stück.
Menge: 10,000 d

USt %: 19,00
